# Rheinstr. 52
Angebotsaufforderung (GAEB DA XML 3.2, DA83)
Projekt: 010304
Währung: EUR
Erstellt mit: GXML Toolbox V3.3 R20230829, iTWO_64 V24.0.454, 15.05.2025

## BAUVORHABEN: Fassaden (WDVS) - sanierung
BAUVORHABEN:  Rheinstr. 52
  12161 Berlin

GEWERK:  WDVS

Angaben zum Bauwerk:
5-geschossiges unterkellertes Wohnhaus

Ausführungsort:
Gebäuderückwand (Nachbar) / Giebelwand
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Ausführungszeitraum:
02.07.2025 bis Oktober 2025

Heiko Berends,
Tel.: +49 30 221821 845
E-Mail: heiko.berends@covivio.immo

Aufmass

Maßgebend für die Abrechnung ist das nach Fertigstellung aller Arbeiten gemeinsam mit Ihnen und unserer Bauleitung zu nehmende Aufmass.

Leistung

Die Wohnungsgesellschaften behalten sich das Recht vor, einzelne Positionen aus dem Auftragsumfang herauszunehmen, ohne das hierfür Kosten geltend gemacht werden können oder eine Änderung der Einheitspreise anderer Positionen erfolgt.

Der Arbeitsumfang bestimmt sich ausschließlich nach dem Text unserer Bestellung und etwaig schriftlich erteilten Nachbestellungen.

Lieferungen und Leistungen, denen keine schriftliche Bestellung zu Grunde liegt, werden von uns nicht abgerechnet.

Für Änderungen aufgrund behördlicher Auflagen oder die von uns gewünscht werden, sind auf der Basis des Hauptangebotes entsprechende Ergänzungsangebote einzureichen.

Wesentliche Veränderungen im Leistungsumfang sind uns rechtzeitig durch ein schriftliches Nachtragsangebot zu melden. Dies gilt für zusätzliche, im Leistungsverzeichnis nicht enthaltene Arbeiten, aber auch bei Massenerhöhungen.

Bedingungen für die Entsorgung von Abfällen

Der Leistungserbringer ist verpflichtet, die bei uns anfallenden Abfälle ordnungsgemäß und sofort zu entsorgen.  Zu diesem Zweck hat er die einschlägigen Gesetze, Verordnungen und sonstigen öffentlich-rechtlichen Vorschriften einzuhalten.

Der Leistungserbringer sichert zu und führt auf unser Verlangen den Nachweis, dass er die behördliche Einsammlungs- oder Beförderungsgenehmigung nach dem Abfallgesetz hat.
Das Erlöschen dieser Genehmigung ist uns unverzüglich schriftlich mitzuteilen. Die Erklärung des Betreibers der Abfallentsorgungsanlage über die Übernähme der Abfälle ist vor der Beförderung vorzulegen.

Mit Übernahme der Abfälle durch den Leistungserbringer gehen Eigentum, Gefahr, Verkehrssicherungs-pflicht und öffentlich-rechtliche Verantwortung auf diesen über.

Die Beförderung hat auf direktem Fahrweg ohne Unterbrechung, Zwischenlagerung und Umladung auf andere Transportmittel zu erfolgen. Der Leistungserbringer hat die behördlich geforderten Begleitscheine mit sich zu fuhren und ihre Quittierung durch den Betreiber der Abfallentsorgungsanlage herbeizuführen. Sind solche Begleitscheine nicht erforderlich, hat er uns eine Übernahmebestätigung durch den Betreiber der Abfallentsorgungsanlage unverzüglich vorzulegen.

Der Leistungserbringer hat uns jede Störung in der ordnungsgemäßen Abfallentsorgung sofort zu melden.  Die Behebung der Störung hat - abgesehen von unaufschiebbaren Eilfällen - im Benehmen mit uns zu erfolgen. Davon unberührt bleibt die volle Verant-wortlichkeit des Leistungserbringers für die ordnungsgemäße Entsorgung der Abfälle.

Wir können Prüfungen zur Feststellung durchführen, ob der
Leistungserbringer seinen Pflichten nachgekommen ist. Hierzu können wir zum Beispiel Einsicht nehmen in die vom Leistungserbringer nach öffentlich-rechtlichen Vorschriften zu führenden Nachweisbücher und in den Genehmigungsbescheid der angefahrenen Abfallentsorgungsanlage, dessen Vorlage der Leistungserbringer zu bewirken hat.

Der Leistungserbringer'hat zur Abdeckung aller - sowohl seiner als auch unserer - sich aus der Abfallbeseitigung ergebenden Haftungsrisiken unter Einschluß des Gewässerschäden
-Haftungsrisikos auf seine Kosten eine Haftpflichtversicherung in ausreichender Höhe für Personen-, Sach- und Vermögensschäden abzuschließen und uns den Abschluß auf Verlangen nachzuweisen.  Diese Regelung läßt die Haftung des Leistungserbringers unberührt.

Die in diesen Bedingungen festgelegten Pflichten hat der
Leistungserbringer jedem Dritten aufzuerlegen, dessen er sich zur Erfüllung dieser Pflichten bedient.

## 232 WDVS Nachbarfassade / Giebel
Datum: 15.05.2025

*Hinweis: A) ALLGEMEINE VORBEMERKUNGEN FÜR*
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VORBEMERKUNGEN*
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) TECHNISCHE VORBEMERKUNGEN*
C) TECHNISCHE VORBEMERKUNGEN
===============================

Für Angebot und Ausführung sind besonders zu beachten:

DIN 18299  Allgemeine Regelungen für Bauarbeiten je der Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

### Bereich 1 BE, Gerüst und WDVS

#### Abschnitt 1.1 Baustelleneinrichtung

**1.1.10 Baustelleneinrichtung für die Leistungen des AN**
Einrichten, Vorhalten, Unterhalten und Räumen der
Baustelle für die im nachfolgenen Leistungsverzeichnis beschriebenen Arbeiten.
Die Baustelleneinrichtung beinhaltet insbesondere
alle erforderlichen Bauzäune sowie Absperrungen
zur Verkehrssicherung (insbesondere Einrichtung,
Vorhaltung
und Beräumung derHalteverbotszone öffentliches
Straßenlandes
nach VRAO, Förder- und Transportanlagen, Geräte,
Werkzeuge,
Mannschaftsunterkünfte, Lagerräume, Zufahrten, Schutz
vor Unfallgefahren, Witterungseinflüssen sowie
Diebstahl von Arbeitsgerät.
Vorhaltezeit: gesamte Bauzeit
Menge: 1,000 pau

**1.1.20 Baustellen-WC**
Toilettenkabine nach Vorschrift der
Arbeitsstättenverordnung § 45 aufstellen, vorhalten,
unterhalten und wieder entfernen. Im Unterhalt ist das
Entleeren bei Bedarf bzw. Austausch der Kabine
enthalten. Nutzung erfolgt durch alle am Bauvorhaben
beteiligten Firmen.
Vorhaltezeit: gesamte Bauzeit
Menge: 1,000 pau

**1.1.30 Vorhalten des Baustellen-WCs über die Grundstandzeit hinaus**
Vorhalten des vorbeschriebenen Baustellen-WCs über die vereinbarte Grundeinsatzzeit hinaus für jede weitere Woche.
Menge: 1,000 StWo

**1.1.40 Bauwagen**
Aufstellen, vorhalten und wieder entfernen eines
Bauwagens nach Vorschrift der Arbeitsstättenverordnung § 45 für
die vertraglich vereinbarte Ausführungsfrist.
Vorhaltezeit: gesamte Bauzeit
Menge: 1,000 St

**1.1.50 Vorhalten des Bauwagens über die Grundstandzeit hinaus**
Weitere Vorhaltung der Vorposition über Grundstandzeit
hinaus, je Woche
Menge: 1,000 StWo

**1.1.60 Strom-/Wasseranschluss herstelle, vorhalten und räumen**
Strom-/wasseranschluß herstellen, vorhalten und räumen
Baustromverteiler nach DIN VDE 0100 -704
mit einer Anschlussleistung von 24 kVA bestückt mit:
1 NH00-Sicherungslasttrennschalter 63A mit
Bügelklemmen
10 - 50 mm²
1 DS-Zählerplatz inkl. Zähler nach DIN 43870/2
1 Hauptschalter 3-pol. 63A mit Sicherungselement 3/35 A (E33)
1 FI-Schutzschalter 4-pol. 40A/30mA
1 CEE-Steckdose 5/32A 400V/6h ohne Vorsicherung-direkt
ab FI-2 CEE-Steckdosen 5/16A 400V/6h mit je 1
Leitungsschutzschalter 3/16A -C-
3 Schutzkontaktsteckdosen 2/16A 230V mit je 1
Leitungsschutzschalter 1/16A-C
liefern, montieren und nach Abschluss der eigenen
Arbeiten demontieren, einschl. aller erforderlichen
Anschlussleitungen, Sicherungen, evtl. erforderlichem
NH-Verteiler und Anschlussarbeiten.
Die notwendigen Anträge und Meldungen beim
zuständigen EVU hat der Auftragnehmer, ohne gesonderte Vergütung,
rechtzeitig vorzunehmen.
Der Bauanschluss ist während der gesamten Baumaßnahme
vorzuhalten und nur in Absprache mit der Bauleitung
des  AG zu demontieren.
Menge: 1,000 pau

**1.1.70 Bauschuttcontainer bereitstellen**
Bauschuttcontainer bereitstellen und abtransportieren,
Inhalt fachgerecht entsorgen.
Container für schadstofffreien Abfall bereitstellen,
vorhalten für die Dauer der vertraglich festgelegten
Ausführungszeit einschließlich Transport zu einer
zugelassenen Deponie.
Die Kosten und Gebühren für die Entsorgung werden
auf Nachweis gesondert vergütet. Geschlossene Form.
Abfallart: Bauschutt, gemischter Bausch
Menge: 10,000 m³

**1.1.80 Einholung der Anträge**
Einholen der für die ausgeschriebenen Arbeiten
benötigten Anträge, Genehmigungen einschließlich Entrichtung der
Gebühren.
Menge: 1,000 pau

**1.1.90 Bewuchs fachgerecht beschneiden**
Bewuchs fachgerecht beschneiden

Fachgerechtes beschneiden des vorhandenen
Bewuchses im Bereich der Gerüststandflächen,
so dass eine ordnungsgemäße Gerüstmontage,
sowie die vertragsgemäße Nutzung der Gerüste
gewährleistet ist.

Niedrigwachsende Stauden und Koniferen sorgsam ausheben, seitlich lagern und nach Abschluss aller Arbeiten wieder einpflanzen.

Die Pflege während der Lagerung erfolgt bauseits.
Den Lagerplatz mit der Bauleitung abstimmen.
Menge: 1,000 psh

#### Abschnitt 1.2 Gerüstarbeiten

**1.2.10 PVC-Abdeckung Standflächen**
PVC-Folienabdeckung Standflächen
Bodenflächen im Bereich des Standgerüstes und der
evtl. vorhandenen Fassadenbefahranlage mit
gewebeverstärkter PVC-Gitterfolie auslegen und gegen Sturm sichern.
Mindestbreite unter dem Gerüst: 2,0 m.
Folienschäden sind umgehend zu beheben, dies ist in
den EP einzukalkulieren.
Gebrauchsüberlassung für die Dauer der Bauzeit.
Menge: 40,000 m²

**1.2.20 Standgerüst LK3**
Standgerüst LK 3, BK W09 Grundeinsatzzeit
Standgerüst Lastklasse 3, Breitenklasse W09
Arbeitsgerüst nach EN 12811-1 als längenorientiertes
Standgerüst Lastklasse: 3 (2,0 kN/m²)
Breitenklasse: W 09 (Belagbreite zw. Ständern 0,90 m),
alle Gerüstlagen genutzt, für WDVS-Arbeiten und
Dacharbeiten aufbauen, gebrauchsüberlassen und
nach Fertigstellung der Arbeiten wieder abbauen.
Eine Freigabekennzeichnung ist zu erbringen!
Für Dacharbeiten das Gerüst bis mind.1,00 m
über OK Attika führen.
Ggfs. notwendig werdende Umbaumaßnahmen
am Gerüst zur Nutzung für Arbeiten der einzelnen
Gewerke berücksichtigen und direkt abstimmen.
Gerüstträger, Dachfangerüste, Gerüstkonsolen,
Leiteraufgänge usw.
Einrichtungen zur Materialförderung, sowie
Erschwernisse aufgrund
örtlicher Situation sind einzurechnen.
Ankerhülsen beim Abrüsten mit farblich
angeglichenen Abdeckkappen schließen.
Achtung:
Das Gerüst durch seitliche Stützen sichern.
Die Verwenden von Gerüstankern ist bei
keramischer Bekleidung nicht zulässig!
Standfläche: eben, normal belastbar
Breitenklasse: W09
Gebäudehöhe: ca. 22m
Lastklasse: 3
Grundeinsatzzeit: 12 Wochen.
Menge: 420,000 m²

**1.2.30 Verlängerung Vorhaltung Standgerüst**
*** Bedarfsposition ohne GB
Verlängerung der Vorhaltung für jede weitere
angef. Woche über die Grundstandzeit der Vorpos.
hinaus
Menge: 420,000 m2Wo

**1.2.40 Lastverteilung für Gerüststellung auf Flachdächern**
*** Pauschalposition
Menge: 1,000 psch

**1.2.50 30-er Konsolenausleger**
30-er Konsolenausleger montieren, vorhalten
und abbauen nach DIN 4420 Teil 1 / DIN EN 12811-1.
Grundstandzeit der Konsolen: 8 Wochen
Menge: 220,000 m

**1.2.60 Verlängerung Vorhaltung Konsolenausleger**
*** Bedarfsposition ohne GB
Verlängerung der Vorhaltung für jede weitere
angef. Woche über die Grundstandzeit der Vorpos.
hinaus
Menge: 220,000 mWo

**1.2.70 Treppenturm**
Treppenturm mit vorgsetzter Treppe
liefern, (L= 2,50 m; H= 22,00 m), aufbauen  und
nach DIN EN 12811-1, sichern gegen unbefugten Zutritt OSB Einhausung und mittels Schloss o.Ä.

Grundvorhaltezeit: 12 Wochen
Menge: 1,000 Stk

**1.2.80 Verlängerung Vorhaltung Treppentürme**
*** Bedarfsposition ohne GB
Verlängerung der Vorhaltung für jede weitere
angef. Woche über die Grundstandzeit der Vorpos.
hinaus
Menge: 1,000 StWo

**1.2.90 Gerüstbekleidung (Netz)**
Netze mit einer Maschenweite von 1,8 mm² montieren,
vorhalten und wieder abnehmen, incl. Verankerung nach
DIN EN 12811-1.
Grundstandzeit der Netze: 12 Wochen
Menge: 420,000 m²

**1.2.100 Verlängerung Vorhaltung Netze**
Verlängerung der Vorhaltung für jede weitere
angef. Woche über die Grundstandzeit der Vorpos.
hinaus
Menge: 420,000 m2Wo

**1.2.110 Verkehrssicherung nach RSA**
Für die Dauer der vorgesehenen Gerüststandzeit,
herstellen, vorhalten, betreiben und entfernen der
Verkehrssicherung
nach RSA, einschließlich Beleuchtung, Beschilderung,
etc.
Menge: 1,000 pau

#### Abschnitt 1.3 Vorbereitende Fassadenarbeiten

**1.3.10 Untergrund prüfen - tragfähiger Untergrund**
*** Pauschalposition
Untergrund prüfen - tragfähiger Untergrund - WDVS kleben

Untergrund prüfen, ob dieser fest, fett- und staubfrei ist und mindestens eine Abreißfestigkeit von
0,08 N/mm² aufweist.
Die dauerhafte Verträglichkeit zwischen einer
eventuell vorhandene Beschichtung und dem Klebemörtel ist zu prüfen.
Mit dem Klebemörtel dürfen Unebenheiten bis maximal
1 cm/m ausgeglichen werden.
Menge: 1,000 psch

**1.3.20 Schmutz und Staub entfernen**
Schmutz und Staub entfernen.

Reinigen des Untergrundes von Schmutz, Staub und losen Bestandteilen.
Menge: 420,000 m²

**1.3.30 Putz abschlagen**
Abschlagen des nicht tragfähigen Altputzes mit einem geeigneten Werkzeug. Abgeschlagene Fläche entstauben.

Anfallendes Material wird Eigentum des AN und ist umweltgerecht gemäß den örtlich geltenden gesetzlichen Bestimmungen zu entsorgen.

Diese sind vor Beginn der Baumaßnahme bei den Städten und Gemeinden zu erfragen.
'....................................................'
Menge: 42,000 m²

**1.3.40 Putzhohlstellen abschlagen**
Den Untergrund auf Hohlstellen prüfen. Hohlliegende Putzstellen mit geeignetem Werkzeug abschlagen. Abgeschlagene Flächen entstauben.

Anfallendes Material wird Eigentum des AN und ist umweltgerecht gemäß den örtlich geltenden gesetzlichen Bestimmungen zu entsorgen.

Diese sind vor Beginn der Baumaßnahme bei den Städten und Gemeinden zu erfragen.
'....................................................'
Menge: 42,000 m²

**1.3.50 Ausblühungen abbürsten**
*** Bedarfsposition ohne GB
Ausblühungen abbürsten

Reinigen des Untergrundes: Ausblühungen durch Abbürsten entfernen.
Menge: 1,000 m²

**1.3.60 Ausgleichputz anbringen Schichtdicke ca.: 10 mm**
Ausgleichputz anbringen

Ausgleichputzes mit einem Kalkzementmörtel MG P II nach DIN 18550 liefern und auftragen.

Putz mindestens 14 Tage erhärten lassen.

Schichtdicke ca.: 10 mm
Produkt:*StoLevell Reno o- glw.
Menge: 42,000 m²

**1.3.70 Ausgleichputz - Mehrverbrauch - Zulage**
*** Bedarfsposition ohne GB
Ausgleichputz - Mehrverbrauch - Zulage

Ausgleichputzes wie vor, jedoch Schichtdicke über 10 mm, als Zulage.
Menge: 1,000 m²

**1.3.80 Putzhohlstellen beiputzen**
Einen Grundputz mit faserhaltigem, spritzbarem, mineralischem Leicht-Trockenmörtel (nach
DIN 18550 Teil 4) liefern und beiputzen der zuvor freigelegten Stellen.

Je nach gewünschter Oberbeschichtung den
Putzmörtel fein abreiben oder leicht aufrauen.
'....................................................'

Produkt:*StoLevell Reno o.glw.
Menge: 42,000 m²

**1.3.90 Erstellung von 3 Farbentwürfen**
Erstellung von 3 Farbentwürfen

Die Entwürfe sind Digital und ausgedruckt in Papierform bereitzustellen.
Menge: 1,000 psh

**1.3.100 Verdübelung gemäß Nachweis nach DIN EN 1991-1-4**
*** Pauschalposition
Nachweis der Dübelmenge/m² gemäß Nachweis nach DIN EN 1991-1-4

Für einen Nachweis der Dübelmengen/m² ist eine Ausführungsplanung mit Ermittlung der statisch erforderlichen Dübelmenge in Abhängigkeit des Untergrundes und des aufzubringenden Wärmedämm-Verbundsystemes zu erstellen.
Menge: 1,000 psch

#### Abschnitt 1.4 Untergrundprüfung für Aufdopplung

**1.4.10 Prüfen des WDVS-Altsystem**
*** Pauschalposition
Prüfen des WDVS-"Altsystem"

Art und Zustand des vorhandenen Wand-
und Altsystemaufbaus, dessen
Standsicherheit sowie Tragfähigkeit
und Tauglichkeit für eine WDVS-
Aufdoppelung ist in jedem Fall
rechtzeitig vorher durch einen
Sachkundigen feststellen zu lassen.

Das Eigengewicht des Altsystems sowie
die vorhandene Dämmstoffdicke sind zu
ermitteln.

Das WDVS (Altsystem) muss insgesamt
standsicher sein und hinsichtlich der
Befestigung und Eigenschaften der
Dämmstoffplatten sowie der Ausführung
des WDVS den Anforderungen einer
allgemeinen bauaufsichtlichen
Zulassung für angeklebte oder
angeklebte und angedübelte WDVS
entsprechen.

Die Oberfläche des aufzudoppelnden
"Altsystems" muss fest, trocken,
fett- und staubfrei sein.
Die Vertäglichkeit eventuell
vorhandener Beschichtungen mit dem
Klebemörtel ist sachkundig zu prüfen.
Das ordnungsgemäße Abbinden des
Klebemörtels des "Neusystems" ist
ggf. vorab zu prüfen.

Die Wand unter dem WDVS- "Altsystem"
muss eine ausreichende Tragfähigkeit
für den Einsatz von Dübeln besitzen.

Bei Untergründen aus Mauerwerk nach
DIN 1053 ohne Putz oder Beton nach DIN
1045 ohne Putz kann eine ausreichende
Festigkeit ohne weitere Nachweise
vorausgesetzt werden.

Das Altsystem ist an mindestens
2 Stellen bis zum tragenden Untergrund
hin zu öffnen.
Je nach Gebäudegröße können auch
mehrere Öffnungen erforderlich werden.
Die Öffnungsgröße muss mindestens
0,5 m² betragen.

Objektbezogen ist zu
Prüfen und zu Protokollieren:
- der Klebeflächenanteil in %
- die Dübelmenge in Stück/m²
- die Gesamtdicke des "Altsystems"
bis zum tragenden  Wandbildner
- die Art des Wandbildners

Sollte sich herausstellen das der Bestandsgiebel mit EPS geklebt wurde, so ist dieser komplett zurückzubauen, gemäß seperater Position.
Menge: 1,000 psch

**1.4.20 Bauphysik - Tauwasserausfall**
*** Pauschalposition
Bauphysik - Tauwasserausfall

Eine bauphysikalische Berechnung des
geplanten Gesamtsystems Wandbildner
+ WDVS vor allem im Hinblick auf
Tauwasserausfall ist im Vorfeld und
ggf. nach der Prüfung des Altsystems
durchzuführen.
Menge: 1,000 psch

**1.4.30 Rückbau altes WDVS**
*** Bedarfsposition ohne GB
Vorhandenes, altes WDVS demontierenund fachgerecht entsorgen.

Rückbau des alten, bzw. schadhaften Wärmedämm-
Verbundsystems bestehend aus:
- Wärmedämmplatten: Dicke: '....................................................' cm
- Dübel + Kleber
- Armierungsschicht
- Schlussbeschichtung
- Zubehör-Bauteilen

Rückstandsloses maschinelles oder manuelles Entfernen des alten WDVS mit geeigneten Werkzeugen.
Der Untergrund ist so herzustellen, dass ein neues WDVS angebracht werden kann:
- fest, fett- und staubfrei
- klebegeeignet
- ausreichende Tragfähigkeit für den Einsatz von Dübeln

Anfallendes Material ist vollständig zu sammeln und gemäß den gesetzlichen Bestimmungen zu entsorgen.
Menge: 145,000 m²

#### Abschnitt 1.5 Sockel Bodenbereich und Spritzwasserbereich über dem Dach

**1.5.10 Grundierung im Sockelbereich**
Grundierung (Haftgrund) aus zementverträglichem Dispersionsspachtel 1,0 : 1,0 Gew.-Teile mit Zement (CEM I oder CEM II A/LL oder CEM II B/LL) gemischt und ca. 10 % Wasser verdünnt liefern und auftragen.

Mit der Bürste auf ebenen, trockenen und sauberen Untergrund auftragen und trocknen lassen.
Produkt:*StoFlexyl o.glw.
Menge: 9,500 m²

**1.5.20 EPS-Dämmplatte 035 PW m Sockelbereich kleben**
Sockel - Hartschaum EPS 035  PW mit wasserabdichtendem Kleber liefern und verkleben. Tragfähiger Untergrund.

Wärmedämmplatten aus expandiertem Polystyrol-Hartschaum EPS 035 nach DIN EN 13163, Anwendungstyp PW nach DIN V 4108-10, Bemessungswert der Wärmeleitfähigkeit 0,035 W/m*K, Brandklasse E nach DIN EN 13 501-1,
für Perimeterdämmung bauaufsichtlich zugelassen,
mit StoLevell SW plus Zement- Klebemörtel MG P III / CS IV nach DIN EN 998-1 mit integriertem Feuchteschutz, (Allgemeines bauaufsichtliches Prüfzeugnis P-1201/6333/18 MPA-BS) auf mineralischen oder bituminösen Bauwerksabdichtungen verkleben.
Die Sockeldämmung ist im Spritzwasserbereich (ca. 30 cm über Geländeoberkante) und auf die zu
dämmende Fläche im Erdreich, mindestens ca. 20 cm unter der späteren Geländeoberkante auszuführen.

Plattendicke: 16 cm

Produkt:*Sto-Levell SW plus o.glw.
*Sto-Sockelplatte PS30SE WLG 035 stumpf o.glw.
Menge: 9,500 m²

**1.5.30 Armierungputz und gefilzter Oberputz mit integriertem Feuchteschutz aufbringen - StoLevell SW plus**
Armierungputz und gefilzter Oberputz mit integriertem Feuchteschutz aufbringen - StoLevell SW plus

Mineralischen, wasserabweisenden Klebe- und Armiermörtel CS IV nach EN 998-1, mit integriertem Feuchteschutz (Allgemeines bauaufsichtliches Prüfzeugnis P-1201/6333/18 MPA-BS)
mind. 5 - 6 mm volldeckend auf die vorbereiteten Sockel-Dämmplatten auftragen
und alkalibeständiges Armiergewebe, Maschenweite mit ca. 165 g/m² Flächengewicht vollflächig im oberen Drittel des Armiermörtels einbetten. Stoßüberlappung mind. 100 mm.

Am Folgetag nochmals StoLevell SW plus 1-2 mm aufziehen und filzen. StoLevell SW plus bis max 20 cm unter der Geländeoberkante führen. Bei einer Gesamtschichtdicke vom StoLevell SW plus  (Armiermörtel und Oberputz) von mind. 7 mm ist kein zusätzlicher Feuchteschutz auszuführen.
Produkt:*Sto-Levell SW plus
  :*Sto-Glasfasergewebe F
Menge: 9,500 m²

**1.5.40 Siliconharz-Fassadenfarbe, erhöhte Filmkonservierung**
Echte Siliconharz-Fassadenfarbe, mit erhöhter Filmkonservierung gegen Algen und Pilze, besonders ergebnissicher, robust, als Zwischen- und Schlussbeschichtung liefern und auftragen.

Produkteigenschaften:
Echte Siliconharzfarbe (ca. 50 % des Gesamtbindemittelanteils) nach Norm FDT 30-808, sehr gut deckend, hoch wasserabweisend, geringe Verschmutzungsneigung, hoch [CO2]- und wasserdampfdurchlässig, spannungsarmes, gleichmäßiges Trocknungsverhalten.

Mit erhöhter verkapselter Filmkonservierung für eine verzögernde und vorbeugende Wirkung gegen Algen- und/oder Pilzbefall der Beschichtung.

Bauphysikalische Werte:
Hohe Wasserdampfdurchlässigkeit sd-Wert: 0 ,05 m Klasse V1 hoch, nach EN 7783-2

Hohe CO2-Durchlässigkeit Klasse C0 durchlässig, nach EN 1062-1

Niedrige Wasserdurchlässigkeit w24-Wert: 0,1 kg /(m²x h0,5) Klasse W3 niedrig, nach EN 1062-1
'....................................................'
Farbton: gem. Farbkonzept '....................................................'
nach StoColor System
(begrenzteFarbtonauswahl,
Hellbezugswert > 20%,
bei StoTherm Classic >15%)

Produkt:*StoColor Silco G o.glw.
Menge: 9,500 m²

**1.5.50 Zusätzlicher Feuchteschutz im Sockelbereich**
Zusätzlicher Feuchteschutz im Sockelbereich liefern und vollflächig streichen.

Die vom Kies berührte Putzfläche (von der Unterkante der Dämmplatte bis ca. 5 cm über die spätere Geländeoberkante) mit zementverträglichem Dispersionsspachtel 1,0 : 1,0 Gew.-Teile mit Zement (CEM I oder CEM II A/LL oder CEM II B/LL) gemischt und ca. 10 % Wasser verdünnt, (auf den Putz) streichen. Ggf. nach Erdanpassung auf dem Feuchteschutz den Farbanstrich ergänzen
Produkt:*StoFlexyl o.glw.
Menge: 6,000 m²

**1.5.60 Zusätzlicher Feuchteschutz Flachdachbereich**
Zusätzlicher Feuchteschutz mit Polyurenthanharz

Liefern und vollflächiges Streichen eines zusätzlichen Feuchteschutzes im Sockelbereich - Anschlussbereich Flachdach-mit einer Flüssigabdichtung auf Basis Polyurenthanharz auf die fertige Putzoberfläche
einschließlich der erforderlichen Grundierung und einer zusätzlichen Vlieseinlage im
Eckbereich horizontal/ vertikal.
Die Höhe der Abdichtung ist mit der BL abzustimmen.
Ausführung gem. Herstellervorgaben.

Bauteil: Giebel

Höhe: 0,3 m

Produkt: Grundierung Kempertec EP, Vlies,  Kemperol 1 K-PUR o.glw.
Menge: 3,500 m²

#### Abschnitt 1.6 Dämmung Rückwand

**1.6.10 Universalgrundierung auf Acrylatbasis, siloxanvergütet**
Wässrige, siloxanvergütete, Universalgrundierung auf Acrylatbasis auf mineralische und organische Untergründe und Beschichtungen sowie abgewitterte, tragfähige Altbeschichtungen liefern und auftragen.

Grundierung darf keinen Film bilden.

Produkteigenschaften:
Oberflächenverfestigend, wasserabweisend, gutes Eindringvermögen, saugfähigkeitsregulierend, haftvermittelnd.
Bauteil: Rückwand Nachbar '....................................................'

Produkt:*Stoplex W o.glw.
Menge: 265,000 m²

**1.6.20 Kunststoff-Sockelschienensystem**
*** Bedarfsposition ohne GB
Kunststoffprofil für den Sockelabschluss

Kunststoffprofil mit hoher Stabilität für den Sockelabschluss.
- zur wärmebrückefreien Sockelausbildung,
- zum Aufsetzen der Dämmplatten
- insbesondere für Niedrigenergie- und Passivhäuser,
- für die Ausbildung eines Anschlusses bei WDV-Systemen ohne Sockeldämmung (in nKombination mit dem Sockelprofil PH) liefern  und anbringen.

Befestigung: 3 Dübel/m, Dübeltyp entsprechend dem Wandbaustoff. (Unebenheiten können mit Unterlegscheiben o.ä. ausgeglichen werden)

Dämmplatten auf die Kunststoff-Winkelschiene aufsetzen. Sockelprofil zwischen Startschiene und Fassadendämmung einschieben. Das integrierte Glasfasergewebe in die Armierungsmasse einbetten. Flächenarmierungsgewebe bis zur Innenkante der Tropfnase führen und einbetten. Verbindung der Sockelprofile mittels Sockelleistenverbinder.

Ausladung der Winkelschiene: '....................................................' mm (50, 100, 160)

Länge: 200 cm

Produkt:*Sto-Startprofil PH-K
*Sto-Unterlegscheibe
*Sto-Schlagdübel S UEZ 8
*Sto-Sockelleistenverbinder L
*Sto-Sockelprofil PH
Menge: 12,000 m

**1.6.30 Wärmebrückenfreies Sockelprofil PH**
*** Bedarfsposition ohne GB
Wärmebrückenfreies Sockelprofil PH

Kantenprofil aus Kunststoff mit integriertem Glasfasergewebe und Tropfkante liefern und anbringen.

Dämmplatten auf die Sockeldämmung aufsetzen. Sockelprofil zwischen Sockel- und Fassadendämmung einschieben. Das integrierte Glasfasergewebe in die Armierungsmasse einbetten. Flächenarmierungsgewebe bis zur Innenkante der Tropfnase führen und einbetten. Verbindung der Sockelprofile mittels Sockelleistenverbinder. Fuge zwischen Sockelprofil und Sockeldämmung mit Dichtstoff schließen.

Länge 250 cm

Tropfkanten: '....................................................' mm (3, 6, 10)

Produkt:*Sto-Sockelprofil PH
*Sto-Sockelleistenverbinder L
*StoSeal F 505
Menge: 12,000 m

**1.6.40 Steinwolleplatte 2/A/H1 W4 verkleben - LU Pattendicke: '16 ' cm**
Sto-Steinwolleplatte 2/A/H1 W4 beidseitig vorbeschichtet, mit mineralischen Klebemörtel liefern und verkleben.

Wärmedämmplatten aus Steinwolle nach EN 13162, Anwendungstyp WAP-zh nach DIN 4108-10, beidseitig vorbeschichtet. Faserrichtung parallel zur Oberfläche, hohe Abreißfestigkeit ≥ 10,0  kN/m² für optimierte Dübelmengen, Bemessungswert der Wärmeleitfähigkeit 0,035 W/(m*K), Format 80 x 62,5 cm, nichtbrennbar nach DIN 4102, Euroklasse A1 nach EN 13501-1, den Herstellerrichtlinien entsprechend, mit einem mineralischen Klebemörtel kleben.

Platten im Verband planeben und press gestoßen verlegen. Offene Fugen mit Dämmstoff ausfüllen.

Zusätzliche Verdübelung gemäß separater Position.

Plattendicke: ‘16‘ cm

Produkt:*
*Sto-Steinwolleplatte 2/A/H1 W4
StoLevell Uni
Menge: 265,000 m²

**1.6.50 Vertiefte Montage Thermodübel II - Dübelversenkteller gelb**
Verdübelung der Mineralwolle-Dämmplatten mit bauaufsichtlich zugelassenen Thermodübeln für vertiefte Montage gemäß Fachverband WDVS WZ 1 u. 2 (Binnenland)

Zusätzliche Befestigung der Dämmplatten mit bauaufsichtlich zugelassenen Thermodübeln und gelben Dübelversektellern liefern und anbringen.
Tellerdurchmesser 60 mm, Bohrlochtiefe mind. 50 mm, Verankerungstiefe mind. 25 mm (bei Porenbeton: Bohrlochtiefe mind. 90 mm, Verankerungstiefe mind.
65 mm).

Verdübelungsbild entsprechend den Verarbeitungsrichtlinien / Zulassung.

Dübelteller mit speziellem Montageelement bei kontrollierter Tiefenbegrenzung ca. 15 mm versenken.

Rondell in die entstandene Vertiefung planeben einsetzen.
Wandbaustoff: '....................................................'
Dübel (Typ/Länge): '....................................................'
Verbrauch: 8 Dübel/m²
(WZ 1 und 2 Binnenland)
Produkt:*Sto-Dübelversenkteller gelb o.glw.
*Sto-Thermodübel II UEZ 8/60 o.glw.
*Sto-Thermodübel Rondell MW o.glw.
Menge: 265,000 m²

**1.6.60 Mineralische Armierung mit Gewebe - LU**
Mineralischen Klebe- und Armierungsmörtel/ Unterputz mit alkalibeständigem Glasfasergewebe liefern und vollflächig als Armierungsschicht auftragen und eben abziehen.

Vergüteten, mineralischen Klebe- und Armierungsmörtel volldeckend auf Wärmedämmplatte auftragen, Glasfasergewebe eindrücken und planspachteln. Gewebestöße 10 cm überlappen.

Zusätzliche Diagonalarmierung an Ecken der Öffnungen und Eckkantenausbildungen gemäß separater Positionen.
Produkt:*Sto-Glasfasergewebe o.glw.
*StoLevell Duo Plus o.glw.
Menge: 265,000 m²

**1.6.70 Kantenschutz - Gewebewinkel Standard**
Kantenschutz - Gewebewinkel Standard

Kantenprofil aus Kunststoff mit Glasfasergewebe zur Eckausbildung bei Fassadendämmsystemen liefern und anbringen.

Vor der vollflächigen Armierung, Armierungsmörtel auftragen und Gewebewinkel einbetten. Flächenarmierungsgewebe bis zur Eckkante führen und
10 cm überlappen.

Schenkellänge: '....................................................' cm

Produkt:*Sto-Gewebewinkel Standard o.glw.
Menge: 40,000 m

**1.6.80 Attikaprofil montieren**
Anschlussprofil aus Kunststoff mit integriertem Glasfasergewebe zum Anschluss an Attikaabdeckungen bei Fassadendämmsystemen zur Absicherung des hochdringenden Regenwassers liefern und auf der Fassade unter dem Attikablech in die Armierungsmasse einbetten.

Stöße sind mit dem Klipselement zu versehen und Dichtklebeband auf Rückseite (siehe Verarbeitungsanleitung) stoßüberbrückend zu fixieren.

An den Ecken das Attikaprofil-Eckstück einbauen.
Das Flächengewebe sorgfältig und exakt bis an die Putzkante des Attikaprofils anarbeiten.

Produkt:*Sto-Attikaprofil o.glw.
Menge: 20,000 m

**1.6.90 Anschlussfugen mit vollimprägniertem Dichtband, langsam expandierend Fugenbreite: ' ' mm Fugendichtband Typ: ' ' 15/2-6: 2 mm, nach Ausdehnung max. 6 mm 15/5-12: 5 mm, nach Ausdehnung max. 12 mm 25/9-18: 9 mm, nach Ausdehnung max. 18 mm**
Schlagregendichtes Abdichten der Anschlussfugen mit langsam expandierendem Fugendichtband aus vollimprägniertem Weichschaumstoff, schlagregendicht nach DIN 18542 BG1.

Fugendichtband liefern und an der Fugenflanke vorkleben. Dämmplatten press gegenstoßen. Armierungsschicht bis zum Fugenrand führen. Fugendichtband mit Schlussbeschichtung überdecken. Kellenschnitt herstellen.
Fugenbreite: '....................................................' mm

Fugendichtband Typ: '....................................................'
15/2-6: 2 mm, nach Ausdehnung max. 6 mm
15/5-12: 5 mm, nach Ausdehnung max. 12 mm
25/9-18: 9 mm, nach Ausdehnung max. 18 mm
Produkt:*Sto-Fugendichtband Lento o.glw.
Menge: 22,000 m

**1.6.100 Egalisationsspachtel für mineralischen Feinputz**
Egalisationsspachtelung für mineralischen Feinputz

Zweite Lage Armierungsmörtel (wie vor, jedoch ohne Gewebe) auf Armierungsschicht als Egalisationsspachtelung liefern und auftragen.

Produkt:*StoLevell Duo Plus o.glw.
Menge: 265,000 m²

**1.6.110 Putzgrund für mineralische und silikatische Folgebeschichtungen**
Voranstrich auf Dispersion-Basis für nachfolgende Sliconharz- und Slikat- und mineralische Beschitungen, auf schwach saugenden mineralischen Untergünden, liefern und auftragen.

Produkteigenschaften:
haftvermittelnd, pigmentiert, gefüllt, saugfähigkeitsegalisierend.
CO2- und wasserdampfdurchlässig,
organischer Anteil < 5%,
alkalibeständig,
Verlängert die offene Zeit bei der Putzverabeitung.
Bauteil: '....................................................'

Farbton: '....................................................'
nach StoColor System
(begrenzteFarbtonauswahl,
Hellbezugswert > 20%,
bei StoTherm Classic >15%)

Produkt:*StoPutzgrund o.glw.
Menge: 265,000 m²

**1.6.120 Mineralischer Oberputz - neutral**
Mineralischer Oberputz nach DIN EN 998-1 - neutral, vergütet, manuell und maschinell verarbeitbar, auf alle mineralischen Untergründe als Schlussbeschichtung liefern, auftragen und strukturieren.

Produkteigenschaften:
Sehr hoch CO2- und wasserdampfdurchlässig, witterungsbeständig, hydrophobiert.

Getönt:
Mit einem farbtonegalisierenden Beschichtungsaufbau versehen gemäß separater Position.

Struktur: (Kratz-, Rillenputz)
Korngröße: '3' mm

Bauteil: '....................................................'

Farbton: '....................................................'
nach StoColor System
(begrenzte Farbtonauswahl,
Hellbezugswert > 20%)

Produkt: *StoMiral o.glw.
Menge: 265,000 m²

**1.6.130 Siliconharz-Fassadenfarbe, erhöhte Filmkonservierung**
Echte Siliconharz-Fassadenfarbe, mit erhöhter Filmkonservierung gegen Algen und Pilze, besonders ergebnissicher, robust, als Zwischen- und Schlussbeschichtung liefern und auftragen.

Produkteigenschaften:
Echte Siliconharzfarbe (ca. 50 % des Gesamtbindemittelanteils) nach Norm FDT 30-808, sehr gut deckend, hoch wasserabweisend, geringe Verschmutzungsneigung, hoch [CO2]- und wasserdampfdurchlässig, spannungsarmes, gleichmäßiges Trocknungsverhalten.

Mit erhöhter verkapselter Filmkonservierung für eine verzögernde und vorbeugende Wirkung gegen Algen- und/oder Pilzbefall der Beschichtung.

Bauphysikalische Werte:
Hohe Wasserdampfdurchlässigkeit sd-Wert: 0 ,05 m Klasse V1 hoch, nach EN 7783-2

Hohe CO2-Durchlässigkeit Klasse C0 durchlässig, nach EN 1062-1

Niedrige Wasserdurchlässigkeit w24-Wert: 0,1 kg /(m²x h0,5) Klasse W3 niedrig, nach EN 1062-1
Bauteil: '....................................................'

Farbton: '....................................................'
nach StoColor System
(begrenzteFarbtonauswahl,
Hellbezugswert > 20%,
bei StoTherm Classic >15%)
Farbtonklasse: '....................................................'

Produkt:*StoColor Silco G o.glw.
Menge: 265,000 m²

#### Abschnitt 1.7 Aufdopplung hinterer Giebel

**1.7.10 Steinwolleplatte 2/A/H1 W4 verkleben - LU Pattendicke: '8 ' cm**
Sto-Steinwolleplatte 2/A/H1 W4 beidseitig vorbeschichtet, mit mineralischen Klebemörtel liefern und verkleben.

Wärmedämmplatten aus Steinwolle nach EN 13162, Anwendungstyp WAP-zh nach DIN 4108-10, beidseitig vorbeschichtet. Faserrichtung parallel zur Oberfläche, hohe Abreißfestigkeit ≥ 10,0  kN/m² für optimierte Dübelmengen, Bemessungswert der Wärmeleitfähigkeit 0,035 W/(m*K), Format 80 x 62,5 cm, nichtbrennbar nach DIN 4102, Euroklasse A1 nach EN 13501-1, den Herstellerrichtlinien entsprechend, mit einem mineralischen Klebemörtel kleben.

Platten im Verband planeben und press gestoßen verlegen. Offene Fugen mit Dämmstoff ausfüllen.

Zusätzliche Verdübelung gemäß separater Position.

Plattendicke: 8 cm (8-20 cm)

Produkt:*StoLevell Uni o.glw.
*Sto-Steinwolleplatte 2/A/H1 W4 o.glw.
Menge: 145,000 m²

**1.7.20 Vertiefte Montage Thermodübel II - Dübelversenkteller gelb**
Verdübelung der Mineralwolle-Dämmplatten mit bauaufsichtlich zugelassenen Thermodübeln für vertiefte Montage gemäß Fachverband WDVS WZ 1 u. 2 (Binnenland)

Zusätzliche Befestigung der Dämmplatten mit bauaufsichtlich zugelassenen Thermodübeln und gelben Dübelversektellern liefern und anbringen.
Tellerdurchmesser 60 mm, Bohrlochtiefe mind. 50 mm, Verankerungstiefe mind. 25 mm (bei Porenbeton: Bohrlochtiefe mind. 90 mm, Verankerungstiefe mind.
65 mm).

Verdübelungsbild entsprechend den Verarbeitungsrichtlinien / Zulassung.

Dübelteller mit speziellem Montageelement bei kontrollierter Tiefenbegrenzung ca. 15 mm versenken.

Rondell in die entstandene Vertiefung planeben einsetzen.
Wandbaustoff: '....................................................'
Dübel (Typ/Länge): '....................................................'
Verbrauch: 8 Dübel/m²
(WZ 1 und 2 Binnenland)
Produkt:*Sto-Dübelversenkteller gelb o.glw.
*Sto-Thermodübel II UEZ 8/60 o.glw.
*Sto-Thermodübel Rondell MW o.glw.
Menge: 145,000 m²

**1.7.30 Mineralische Armierung mit Gewebe - LU**
Mineralischen Klebe- und Armierungsmörtel/ Unterputz mit alkalibeständigem Glasfasergewebe liefern und vollflächig als Armierungsschicht auftragen und eben abziehen.

Vergüteten, mineralischen Klebe- und Armierungsmörtel volldeckend auf Wärmedämmplatte auftragen, Glasfasergewebe eindrücken und planspachteln. Gewebestöße 10 cm überlappen.

Zusätzliche Diagonalarmierung an Ecken der Öffnungen und Eckkantenausbildungen gemäß separater Positionen.
Produkt:*Sto-Glasfasergewebe o.glw.
*StoLevell Duo Plus o.glw.
Menge: 145,000 m²

**1.7.40 Diagonalarmierung - Pfeil**
Diagonalarmierung an Ecken von Öffnungen mineralischer Armierungsmörtel - Pfeil

Diagonalarmierung an Ecken von Gebäudeöffnungen
mineral. Armierungsmasse - Pfeil liefern und anbringen.

Armierungspfeil 40 x 33 cm aus Glasfasergewebe
als zusätzliche Verstärkung unter der normalen Armierung. Armierungsmörtel wie vor.

Produkt:*Sto-Armierungspfeil o.glw.
Menge: 2,000 Stk

**1.7.50 Kantenschutz - Gewebewinkel Standard**
Kantenschutz - Gewebewinkel Standard

Kantenprofil aus Kunststoff mit Glasfasergewebe zur Eckausbildung bei Fassadendämmsystemen liefern und anbringen.

Vor der vollflächigen Armierung, Armierungsmörtel auftragen und Gewebewinkel einbetten. Flächenarmierungsgewebe bis zur Eckkante führen und
10 cm überlappen.

Schenkellänge: '....................................................' cm

Produkt:*Sto-Gewebewinkel Standard o.glw.
Menge: 20,000 m

**1.7.60 Attikaprofil montieren**
Anschlussprofil aus Kunststoff mit integriertem Glasfasergewebe zum Anschluss an Attikaabdeckungen bei Fassadendämmsystemen zur Absicherung des hochdringenden Regenwassers liefern und auf der Fassade unter dem Attikablech in die Armierungsmasse einbetten.

Stöße sind mit dem Klipselement zu versehen und Dichtklebeband auf Rückseite (siehe Verarbeitungsanleitung) stoßüberbrückend zu fixieren.

An den Ecken das Attikaprofil-Eckstück einbauen.
Das Flächengewebe sorgfältig und exakt bis an die Putzkante des Attikaprofils anarbeiten.

Produkt:*Sto-Attikaprofil o.glw.
Menge: 6,500 m

**1.7.70 Anschlussfugen mit vollimprägniertem Dichtband, langsam expandierend**
Schlagregendichtes Abdichten der Anschlussfugen mit langsam expandierendem Fugendichtband aus vollimprägniertem Weichschaumstoff, schlagregendicht nach DIN 18542 BG1.

Fugendichtband liefern und an der Fugenflanke vorkleben. Dämmplatten press gegenstoßen. Armierungsschicht bis zum Fugenrand führen. Fugendichtband mit Schlussbeschichtung überdecken. Kellenschnitt herstellen.
Fugenbreite: '....................................................' mm

Fugendichtband Typ: '....................................................'
15/2-6: 2 mm, nach Ausdehnung max. 6 mm
15/5-12: 5 mm, nach Ausdehnung max. 12 mm
25/9-18: 9 mm, nach Ausdehnung max. 18 mm
Produkt:*Sto-Fugendichtband Lento o.glw.
Menge: 13,000 m

**1.7.80 Egalisationsspachtel für mineralischen Feinputz**
Egalisationsspachtelung für mineralischen Feinputz

Zweite Lage Armierungsmörtel (wie vor, jedoch ohne Gewebe) auf Armierungsschicht als Egalisationsspachtelung liefern und auftragen.

Produkt:*StoLevell Duo Plus o.glw.
Menge: 145,000 m²

**1.7.90 Putzgrund für mineralische und silikatische Folgebeschichtungen**
Voranstrich auf Dispersion-Basis für nachfolgende Sliconharz- und Slikat- und mineralische Beschitungen, auf schwach saugenden mineralischen Untergünden, liefern und auftragen.

Produkteigenschaften:
haftvermittelnd, pigmentiert, gefüllt, saugfähigkeitsegalisierend.
CO2- und wasserdampfdurchlässig,
organischer Anteil < 5%,
alkalibeständig,
Verlängert die offene Zeit bei der Putzverabeitung.
Bauteil: '....................................................'

Farbton: '....................................................'
nach StoColor System
(begrenzteFarbtonauswahl,
Hellbezugswert > 20%,
bei StoTherm Classic >15%)

Produkt:*StoPutzgrund o.glw.
Menge: 145,000 m²

**1.7.100 Mineralischer Oberputz - neutral**
Mineralischer Oberputz nach DIN EN 998-1 - neutral, vergütet, manuell und maschinell verarbeitbar, auf alle mineralischen Untergründe als Schlussbeschichtung liefern, auftragen und strukturieren.

Produkteigenschaften:
Sehr hoch CO2- und wasserdampfdurchlässig, witterungsbeständig, hydrophobiert.

Getönt:
Mit einem farbtonegalisierenden Beschichtungsaufbau versehen gemäß separater Position.

Struktur: (Kratz-, Rillenputz)
Korngröße: '3' mm

Bauteil: '....................................................'

Farbton: '....................................................'
nach StoColor System
(begrenzte Farbtonauswahl,
Hellbezugswert > 20%)

Produkt: *StoMiral o.glw.
Menge: 145,000 m²

**1.7.110 Siliconharz-Fassadenfarbe, erhöhte Filmkonservierung**
Echte Siliconharz-Fassadenfarbe, mit erhöhter Filmkonservierung gegen Algen und Pilze, besonders ergebnissicher, robust, als Zwischen- und Schlussbeschichtung liefern und auftragen.

Produkteigenschaften:
Echte Siliconharzfarbe (ca. 50 % des Gesamtbindemittelanteils) nach Norm FDT 30-808, sehr gut deckend, hoch wasserabweisend, geringe Verschmutzungsneigung, hoch [CO2]- und wasserdampfdurchlässig, spannungsarmes, gleichmäßiges Trocknungsverhalten.

Mit erhöhter verkapselter Filmkonservierung für eine verzögernde und vorbeugende Wirkung gegen Algen- und/oder Pilzbefall der Beschichtung.

Bauphysikalische Werte:
Hohe Wasserdampfdurchlässigkeit sd-Wert: 0 ,05 m Klasse V1 hoch, nach EN 7783-2

Hohe CO2-Durchlässigkeit Klasse C0 durchlässig, nach EN 1062-1

Niedrige Wasserdurchlässigkeit w24-Wert: 0,1 kg /(m²x h0,5) Klasse W3 niedrig, nach EN 1062-1
Bauteil: '....................................................'

Farbton: '....................................................'
nach StoColor System
(begrenzteFarbtonauswahl,
Hellbezugswert > 20%,
bei StoTherm Classic >15%)
Farbtonklasse: '....................................................' (C1-C3)

Produkt:*StoColor Silco G o.glw.
Menge: 145,000 m²

#### Abschnitt 1.8 Stundenlohn/Bautagebuch

**1.8.10 Stundenlohn Facharbeiter**
*** Bedarfsposition ohne GB
Stundenlohnarbeiten eines Gesellen/Facharbeiters
für nicht vorhersehbare Arbeiten.
Stundenlohnarbeiten dürfen nur auf besondere Anordnung
der Bauleitung ausgeführt werden.
Stoffe oder Bauteile werden, wenn nicht anders vereinbart, nach den zur Zeit der Lieferung gültigen
Marktpreisen des Handels  berechnet.
Die Stunden- und  Materialnachweise sind täglich der
Bauleitung zur Anerkenntnis vorzulegen.
Stundenlöhne (Verrechnungslöhne) einschl. Lohnnebenkosten, Unternehmerzuschlag, Handwerkszeug, Kleingerät
und dergleichen.
Menge: 10,000 Std

**1.8.20 Stundenlohn Helfer**
*** Bedarfsposition ohne GB
Stundenlohnarbeiten eines Helfer für nicht
vorhersehbare Arbeiten.
Stundenlohnarbeiten dürfen nur auf besondere Anordnung
der Bauleitung ausgeführt werden.
Stoffe oder Bauteile werden, wenn nicht anders vereinbart, nach den zur Zeit der Lieferung gültigen
Marktpreisen des Handels berechnet.
Die Stunden- und Materialnachweise sind täglich der
Bauleitung zur Anerkenntnis  vorzulegen.
Stundenlöhne (Verrechnungslöhne)  einschl. Lohnnebenkosten, Unternehmerzuschlag, Handwerkszeug, Kleingerät
und dergleichen.
Menge: 10,000 Std

**1.8.30 Bautagebuch**
*** Bedarfsposition ohne GB
Führen eines Bautagebuches über die gesamte Bauzeit.
Der Bericht ist  zum Ende der Woche dem AN unaufgefordert vorzulegen.

Das Bautagebuch ist in digitaler Form dem AG auf Anfrage 1 x Woche zur Verfügung zu stellen.

Arbeitskräfte / Leistungen und Maschinen
Material + Lieferung
Termine / Mietertermine/ Baufortschritt
Witterungsverhältnisse
Vorkommnisse/ Behinderungen / Abstimmungen
Mängel / Abweichungen/ Schäden / Fotos
Datenblätter / Protokolle
Menge: 1,000 pau
